# Flachdach
Angebotsaufforderung (GAEB 90, DA83)
Währung: EUR

## Flachdach-/Steildachsanierung
Datum: 19.12.24

### Bereich 1 Flachdach-/Steildachsanierung Liebenwalder Straße 24

*Hinweis*
A) ALLGEMEINE VERTRAGSBEDINGUNGEN
====================================

A1) ALLGEMEINES

Dem Leistungsverzeichnis liegen die "Zusätzlichen
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für in diesem Leistungsverzeichnis ausgeführte
Leistungen gelten, ergänzend zu den jeweiligen
Leistungspositionen bei evtl. Widersprüchen in
nachfolgend genannter Reihenfolge, folgende
Bedingungen:

Diese ""Allgemeinen Vertragsbedingungen"" (A),
Die sich anschließenden ""Allgemeinen technischen
Vertragsbedingungen"" (B),
Die sich anschließenden ""Zusätzlichen technischen
Vertragsbedingungen"" (C),
Die ""Zusätzlichen Vertragsbedingungen für die
Ausführung von Bauleistungen Z-VOB/B"",
Die Baustellenordnung der Covivio Immobilien GmbH in
der jeweils gültigen Fassung.

Mit Erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden in bewohnten Häusern ausgeführt.

Der Auftraggeber (AG) erwartet vom AN tatkräftige
Unterstützung bei den Bemühungen, berechtigten
Mieterwünschen zu entsprechen. Dazu gehören
insbesondere folgende Verpflichtungen:

A3) PREISE

Soweit und sobald Überschreitungen absehbar sind, ist
hierüber der Abteilung Einkauf des AG ein schriftliches
Angebot einzureichen und eine gesonderte Vereinbarung
zu treffen.

In die Einheitspreise sind sämtliche Kosten wie Lohn-,
Material- und Nebenkosten, hierzu zählen auch
erforderliche Hygieneschutzartikel, einzukalkulieren.
Hierzu gehören unter anderem:

Koordination / Terminabsprache(n) mit dem(den)
Mieter(n) / Kundenbetreuer(n) / Bauleiter(n)
Fahrt- und Transportkosten
Tarifliche Zulagen wie beispielsweise
Schmutz-/Staubzulagen, Zulagen für ekelerregende
Arbeiten, etc.,
Abdecken von Einrichtungsgegenständen zum Schutz vor
Beschädigung und Verschmutzung
Besenreine Säuberung der Arbeitsbereiche. Hierzu gehört
auch die Beseitigung von Verunreinigungen des
Treppenhauses und/oder der Hauszuwegungen,
Ausbau und Abtransport sowie die ordnungsgemäße
Entsorgung, einschließlich Kippgebühren, sämtlichen
Bauschutts und schadhafter Teile. Teile, für die sich
der AG eine generelle oder einzelfallbezogene Prüfung
vorbehalten hat, sind bis zu diesem Zeitpunkt,
längstens jedoch für die Dauer von zehn Wochen, vom AN
vorzuhalten und dürfen erst danach entsorgt werden.

Erforderliche Zusatzleistungen, die in den
nachfolgenden Leistungspositionen nicht enthalten sind,
sind als Nachtrag dem zuständigen Bauleiter vor
Ausführung zur Genehmigung aufzugeben. Die Preise für
derartige Zusatzleistungen sind auf der
Kalkulationsbasis des Leistungsverzeichnisses zu
kalkulieren. Diese Positionen sind so ausreichend und
umfassend zu beschreiben, dass sowohl eine
sachlich-fachliche als auch eine kalkulatorische
Nachprüfung durch den Auftraggeber gewährleistet ist.

A4) ABRECHNUNG

Maßgebend für die Abrechnung ist das nach
Fertigstellung der Arbeiten durch den Auftragnehmer zu
erstellende Positionsaufmaß mit der Bestätigung der
Bauleitung, dass die Leistungen durchgeführt wurden.

Der Auftraggeber ist jederzeit berechtigt, ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
oder in irgendeiner Form Dritten entgeltlich oder
unentgeltlich zugänglich gemacht werden.

*Hinweis*
B) ALLGEMEINE TECHNISCHE VERTRAGSBEDINGUNGEN
===============================================

B1) ALLGEMEINES

Für Lieferung; Herstellung und Ausführung gelten neben
diesem Leistungsverzeichnis:

Die neuesten DIN-Vorschriften, VDE- und VDI-Richtlinien
Die Vorschriften der zuständigen Behörden (Bauaufsicht,
Gewerbeaufsicht, Brandverhütung, TÜV,
Berufsgenossenschaften und Versorgungsbetriebe, etc.)
Die Bestimmungen der Gerüstbauordnung
Die Festlegungen des jeweiligen Werkstoffherstellers.
Die Werkstoffe müssen den geforderten Bedingungen der
Leistungsbeschreibung entsprechen.

B2) FACHSPEZIFISCHE SACHKUNDENACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist im
Vorfeld mit der Bauleitung abzustimmen.
Baustoffe und Bauteile dürfen nicht in den
Treppenhäusern und/oder auf anderen Verkehrsflächen
gelagert werden.
Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
BAUVORHABEN:  Dachabdichtungsarbeiten
==================================================

Vorderhaus
Liebenwalder Str. 24
13347 Berlin

Mehrmalilienhaus, 5 Etagen (+Maisonette),
Flachdachhöhe: ca. 15 m, Steildach (First) ca. 18,3 m

GEWERK:  Dachdecker

Weitere Gewerke: keine

Ausführungszeitraum:  März bis April 2025
Beginn der Maßnahmen:  März 2025

Soweit nicht anders beschrieben enthalten die
nachfolgenden Positionen jeweils die Lieferung der
genannten Materialien, sowie aller erforderlichen
Klein- und Zubehörmaterialien. Ausgebaute Materialien
sind jeweils abzufahren und zu entsorgen.

Die Baustelle ist vor Angebotsabgabe zu Besichtigen.
Sollten Unklarheiten zur Ausführung oder zu einzelnen
Positionen bestehen, sind diese unbedingt vor
Angebotsabgabe durch den Auftragnehmer mit dem
Auftraggeber zu klären.

Termine

Ausführung  2025 (03/2025 - 05/2025)

Ortsbesichtigung

Eine Ortsbesichtigung vor Angebotsabgabe ist zwingend
erforderlich und dem Einkauf schriftlich zu bestätigen.

Aufmaß

Maßgebend für die Abrechnung ist das nach
Fertigstellung aller Arbeiten
gemeinsam mit Ihnen und unserer Bauleitung zu nehmende
Aufmaß.

Leistung

Die Wohnungsgesellschaften behalten sich das Recht vor,
einzelne Positionen aus dem Auftragsumfang
herauszunehmen, ohne das hierfür Kosten geltend gemacht
werden können oder eine Änderung der Einheitspreise
anderer Positionen erfolgt.

Das modernisierte Dach muss System einen U-Wert < 0,14
W/m²K errichen was nachzuweisen ist.

Es ist geplant im Anschluss eine PV-Anlage zu
installieren.

Das Dachsystem muss  DIN 4102 Teil 4 bzw. Teil 7
nachweislich entsprechen.

Der Arbeitsumfang bestimmt sich ausschließlich nach dem
Text unserer Bestellung und etwaig schriftlich
erteilten Nachbestellungen.

Lieferungen und Leistungen, denen keine schriftliche
Bestellung zu Grunde liegt, werden von uns nicht
abgerechnet.

Für Änderungen aufgrund behördlicher Auflagen oder die
von uns gewünscht werden, sind auf der Basis des
Hauptangebotes entsprechende Ergänzungsangebote
einzureichen.

Wesentliche Veränderungen im Leistungsumfang sind uns
rechtzeitig durch ein schriftliches Nachtragsangebot zu
melden. Dies gilt für zusätzliche, im
Leistungsverzeichnis nicht enthaltene Arbeiten, aber
auch bei Massenerhöhungen.

Bedingungen für die Entsorgung von Abfällen

Der Leistungserbringer ist verpflichtet, die bei uns
anfallenden Abfälle ordnungsgemäß und
sofort zu entsorgen.  Zu diesem Zweck hat er die
einschlägigen Gesetze, Verordnungen und sonstigen
öffentlich-rechtlichen Vorschriften einzuhalten.

Der Leistungserbringer sichert zu und führt auf unser
Verlangen den Nachweis, dass er die
behördliche Einsammlungs- oder Beförderungsgenehmigung
nach dem Abfallgesetz hat.
Das Erlöschen dieser Genehmigung ist uns unverzüglich
schriftlich mitzuteilen. Die Erklärung des Betreibers
der Abfallentsorgungsanlage über die Übernähme der
Abfälle ist vor der Beförderung vorzulegen.

Mit Übernahme der Abfälle durch den Leistungserbringer
gehen Eigentum, Gefahr, Verkehrssicherungs-pflicht und
öffentlich-rechtliche Verantwortung auf diesen über.

Die Beförderung hat auf direktem Fahrweg ohne
Unterbrechung, Zwischenlagerung und Umladung auf andere
Transportmittel zu erfolgen.  Der Leistungserbringer
hat die behördlich geforderten Begleitscheine mit sich
zu fuhren und ihre Quittierung durch den Betreiber der
Abfallentsorgungsanlage herbeizuführen. Sind solche
Begleitscheine nicht erforderlich, hat er uns eine
Übernahmebestätigung durch den Betreiber der
Abfallentsorgungsanlage unverzüglich vorzulegen.

Der Leistungserbringer hat uns jede Störung in der
ordnungsgemäßen Abfallentsorgung sofort zu melden.  Die
Behebung der Störung hat - abgesehen von
unaufschiebbaren Eilfällen - im Benehmen mit uns zu
erfolgen. Davon unberührt bleibt die volle
Verant-wortlichkeit des Leistungserbringers für die
ordnungsgemäße Entsorgung der Abfälle.

Wir können Prüfungen zur Feststellung durchführen, ob
der Leistungserbringer seinen Pflichten nachgekommen
ist. Hierzu können wir zum Beispiel Einsicht nehmen in
die vom Leistungserbringer nach öffentlich-rechtlichen
Vorschriften zu führenden Nachweisbücher und in den
Genehmigungsbescheid der angefahrenen
Abfallentsorgungsanlage, dessen Vorlage der
Leistungserbringer zu bewirken hat.

Der Leistungserbringer hat zur Abdeckung aller - sowohl
seiner als auch unserer - sich aus der
Abfallbeseitigung ergebenden Haftungsrisiken unter
Einschluß des Gewässerschäden -Haftungsrisikos auf
seine Kosten eine Haftpflichtversicherung in
ausreichender Höhe für Personen-, Sach- und
Vermögensschäden abzuschließen und uns den Abschluß auf
Verlangen nachzuweisen.  Diese Regelung läßt die
Haftung des Leistungserbringers unberührt.

Die in diesen Bedingungen festgelegten Pflichten hat
der Leistungserbringer jedem Dritten aufzuerlegen,
dessen er sich zur Erfüllung dieser Pflichten bedient.

#### Abschnitt 1.1 Baustelleneinrichtung

**1.1.10 Betrieb der Baustelle**
Betrieb der Baustelle  Anfuhr, Aufbau, Abbau und
Abfuhr aller erforderlichen Magazine, Klein- und
Großgeräte,
Hebezeuge, Containerstellung, Schuttrutsche sowie
Einrichtung der Materiallager einschließlich aller
Ladekosten und Vorhaltung über die gesamte Bauzeit;
Reinigung der Unterkünfte und
Baustellenaufräumung. Baustellenwege zwischen
Unterkünften, Materiallagern und Arbeitsstellen sind
für alle am Bau tätigen Firmen ständig freizuhalten,
so dass eine sichere Benutzung für Bewohner und
Passanten der Häuser gewährleistet ist. Alle benutzten
Geländeflächen und Einrichtungen sind, mit Ausnahme
der herzustellenden Veränderungen, in ihren
ursprünglichen Zustand zu versetzen. Die
Baustelleneinrichtung ist an einer Stelle zentral mit
Lagerplatz und oben beschriebenen Gerätschaften etc.
anzulegen.
Menge: 1,000 PSCH

**1.1.20 Parkverbot & Absperren der Baustelle einrichten**
Parkverbot & Absperren der Baustelle einrichten
Schilder & Bauzaun oder Barken liefern aufstellen
und nach Beendigung der Arbeiten wieder abfahren.
Menge: 1,000 PSCH

**1.1.30 Parkverbot & Absperren der Baustelle Vorhaltung**
Menge: 10,000 StWo

**1.1.40 Einholung einer Straßenlandsondernutzung**
Beantragung Straßenlandsondernutzung für die Zeit der
Bauausführung (gesamt) bei der Stadt. Inkl. etwaiger
Verlängerungen. Die Gebühren werden vom AG übernommen.
Menge: 1,000 PSCH

**1.1.50 Einholung einer Verkehrsrechtlichen Anordung**
Beantragung Parkzone am Gebäude / verkehrsrechtliche
Anordnung
für die Zeit der Bauausführung (gesamt). Inkl. etwaiger
Verlängerungen. Die Kosten der VRA trägt der AN was
einzukalkulieren ist.
Menge: 1,000 PSCH

**1.1.60 Baustellen WC liefern und abtransportieren**
Menge: 1,000 Stk

**1.1.70 Baustellen WC vorhalten**
Menge: 10,000 StWo

**1.1.80 Bauwasseranschluss**
Bauwasseranschluss  herstellen/vorhalten/demontieren
inkl. Wasseruhr (Verbrauch ist nach Fertigstellung der
Bauleitung mitzuteilen).
Menge: 1,000 PSCH

**1.1.90 Baustromanschluss**
Baustromanschluß (Baustromverteiler)Beauftragung eines
Elekrofachbetriebes zur Herstellung,Vorhaltung und
Demontage eines für die einzusetzenden Maschinen
geeigneten Stromanschlusses inkl. Stromzähler
(Verbrauch ist nach Fertigstellung der Bauleitung
mitzuteilen)
Menge: 1,000 PSCH

**1.1.100 Zulage TRGS 519**
*** Bedarfsposition ohne GB
TRGS 519
schwarz/weiß Container für Arbeiten in
konterminierten Bereichen wie Asbest etc.
liefern und bereitstellen.
inkl. Wasseranschluss
Menge: 1,000 PSCH

**1.1.110 Zulage TRGS 519 Vorhaltung**
*** Bedarfsposition ohne GB
Vorhaltung t für Reinigung,
Desinfektioln etc. je angefangene Woche
Menge: 5,000 StWo

**1.1.120 Zulage Tankbereitstellung**
*** Bedarfsposition ohne GB
Tankbereitstellung und Reinigung inkl. Desinfektion von
Tank, Treppen, Leitungen, Anschlüsse etc.
Menge: 1,000 Stk

**1.1.130 Schadstoffanalytik Abdichtung + Dampfsperre PAK**
Schadstoffanalytik Abdichtung + Dampfsperre PAK
Entnahme von
Mischproben aus der vorhandenen bituminösen
Abdichtung
zur Ermittlung der PAK-Belastung. Provisorische
Abdichtung der Entnahmestellen.  Untersuchung der
Proben im Labor, Darstellung des Anteils polyzyklisch
aromatischer Kohlenwasserstoffe im Verhältnis zu den
gesetzlichen Grenzwerten. Ausführung durch ein
akkreditiertes Labor. Übergabe einer Ausfertigung des
Laborberichtes an die Bauleitung. Entnahme jeweils
einer Probe und Beprobung auf PAK.
Menge: 2,000 Stk

**1.1.140 Schadstoffanalytik Abdichtung + Dampfsperre Asbest**
Schadstoffanalytik Abdichtung + Dampfsperre Asbest
Schadstoffanalytik Abdichtung + Dampfsperre Asbest
Entnahme von
Mischproben aus der vorhandenen bituminösen
Abdichtung
zur Ermittlung der Faserbelastung auf Grund von Asbest
und KMF. Provisorische Abdichtung der
Entnahmestellen.
 Untersuchung der Proben im Labor, Nachweis Asbest
und
KMF als lungengängige künstliche Mineralfasern (WHO-
Fasern) im REM/EDX-System gemäß VDI Richtlinie
3866-5.
 Ausführung durch ein akkreditiertes Labor. Übergabe
einer Ausfertigung des Laborberichtes an die
Bauleitung. Entnahme jeweils einer Probe und
Beprobung
sowohl auf Asbest als auch KMF.
Menge: 2,000 Stk

**1.1.150 Schadstoffanalytik Altdämmung FCKW/HBCD**
Schadstoffanalytik Altdämmung FCKW/HBCD
wie Vorpos. nur für Altdämmung auch FCKW und HBCD
Menge: 2,000 Stk

**1.1.160 Standgerüst 300 kg/m²**
Standgerüst, Stahlrohrrahmengerüst einschl. innen
liegendem Leitergang, gem. Beachtung der geltenden
Normen, sowie gem. der Aufbau- u. Verwendungsanleitung
der Gerüsthersteller für die Fassaden-, Klempner- u.
Dachdeckerarbeiten Gerüst auf- und auf Anweisung der
Bauleitung abbauen.

Lastklasse:  4
Nutzgewicht:  300 kg/m²
Breitenklasse:  W09 (mind. 0,90m)
Menge: 180,000 m2

**1.1.170 Gerüststandzeit**
Gerüst vorhalten (Gebrauchsüberlasssung) in m²/Woche
Menge: 1800,000 m2Wo

**1.1.180 Dachdeckerschutzgerüst**
Dachdeckerschutzgerüst 2,00 m hoch, einschließlich den
erforderlichen Auslegern und Netzen erstellen und
abbauen nach DIN 4420 Teil 1
Menge: 12,000 m

**1.1.190 Dachdeckerschutzstandzeit**
Dachdeckerschutzgerüst vorhalten
(Gebrauchsüberlasssung) in m/Woche
Menge: 120,000 mWo

**1.1.200 Gerüstlöcher mit geeignetem Kunststoffstopfenverschließen**
Menge: 20,000 Stk

**1.1.210 Bauaufzug/Schrägaufzug**
Bauaufzug/Schrägaufzug, bis Tragkraft 500 kg, anfahren,
aufstellen, nach Bedarf umsetzen sowie abräumen und
abfahren nach Fertigstellung aller Leistungen. Höhe
22,00 m bis OK Flachdach
Menge: 1,000 Stk

**1.1.220 Bauaufzug/Schrägaufzug vorhalten**
Bauaufzug/Schrägaufzug vorhalten
(Gebrauchsüberlasssung)
m/Woche
Menge: 10,000 StWo

**1.1.230 transportable Flachdachrüstung**
transportable Flachdachrüstung, anfahren, aufstellen,
nach Bedarf umsetzen sowie abräumen und abfahren nach
Fertigstellung aller Leistungen.
Menge: 15,000 m

**1.1.240 transportable Flachdachrüstungstandzeit**
transportable Flachdachrüstung vorhalten
Gebrauchsüberlasssung) in m/Woche
Menge: 150,000 mWo

#### Abschnitt 1.2 Abbrucharbeiten

**1.2.10 Kies und Trennlage**
Vorhandenen Kies und Trennlage aufnehmen,
herunterschaffen und entsorgen.
Die mittlere Schichtdicke beträgt 10cm.
Menge: 24,000 m3

**1.2.20 Abriss Attikaabdeckungen**
Abriss Attikaabdeckungen des Dachrandabschlusses,
inkl.Vorstoßstreifen an den Längsseiten des Daches
sowie
an
den Seiten und materialgerechte Entsorgung des
anfallenden Materials.
Unebenheiten sind zu egalisieren und auszugleichen.

Vorhandene Eckausbildungen sind einzukalkulieren.

Material: Zinkblech / verzinktes Stahlblech
Abwicklung: ca. bis 55 cm.
Menge: 80,000 m

**1.2.30 Abriss Attika**
Abriss Attika
Vorhandene Attika- und Maueranschlüsse bis 5
Lagen,oberste Lage als Abstrahlbahn, einschl. der
vorhandenen
Dachrandbohle auf der Attikakrone, senkrecht bis 50 cm
und mit einer Breite der Attikakrone von ca. 25-35 cm
entfernen, Unebenheiten egalisieren und
Anfallenden Schutt abtransportieren und entsprechend
Analysen  nach geltenden gestetzlichen Bestimmungen
entsorgen
Menge: 80,000 m

**1.2.40 Zulage Entsorgung PAK**
*** Bedarfsposition ohne GB
Zulage als gefährlichen Abfall nach geltenden
gestetzlichen Bestimmungen entsorgen
Menge: 80,000 m

**1.2.50 Zulage Entsorgung Asbest/KMF**
*** Bedarfsposition ohne GB
Zulage als gefährlichen Abfall nach geltenden
gestetzlichen Bestimmungen entsorgen
Menge: 80,000 m

**1.2.60 Abbruch Styrodurdämmung**
Styrodurdämmung d ca. 10cm aufnehmen, zum Container
schaffen, einstapeln  und entsprechend Analysen nach
geltenden gestetzlichen Bestimmungen entsorgen
Menge: 245,000 m2

**1.2.70 Zulage Entsorgung FCKW/HBCD**
Zulage als gefährlichen Abfall nach geltenden
gestetzlichen Bestimmungen entsorgen
Menge: 245,000 m2

**1.2.80 Abbruch Flachdach Eindichtung**
Abbruch Flachdach Eindichtung
Abbruch Flachdach Eindichtung flachgeneigte
Dachflächen, den gesamten Dichtungsbelag, bestehend
aus bis zu 5 Lagen Abdichtung, einschließlich der
Zinkblechanschlüsse aufnehmen,
herunterschaffe, abfahren  und entsprechend Analysen
nach geltenden gestetzlichen Bestimmungen entsorgen.
Die Arbeiten sind abschnittsweise durchzuführen.
Menge: 370,000 m2

**1.2.90 Zulage Dachschräge**
Zulage zur Vorposition wegen Abriss der
Dachschräge DN ca.60° herunterschaffen und entsorgen.
Menge: 125,000 m2

**1.2.100 Zulage Entsorgung PAK**
*** Bedarfsposition ohne GB
Zulage als gefährlichen Abfall nach geltenden
gestetzlichen Bestimmungen entsorgen
Menge: 370,000 m2

**1.2.110 Zulage Entsorgung Asbest/KMF**
*** Bedarfsposition ohne GB
Zulage als gefährlichen Abfall nach geltenden
gestetzlichen Bestimmungen entsorgen
Menge: 370,000 m2

**1.2.120 Abbruch Styropordämmung**
Styropordämmung d ca.12cm aufnehmen, zum Container
schaffen, einstapeln  und entsprechend Analysen nach
geltenden gestetzlichen Bestimmungen entsorgen
Menge: 370,000 m2

**1.2.130 Zulage Dachschräge**
Zulage zur Vorposition wegen Abriss der
Dachschräge DN ca.60° herunterschaffen und entsorgen.
Menge: 125,000 m2

**1.2.140 Zulage Entsorgung FCKW/HBCD**
*** Bedarfsposition ohne GB
Zulage als gefährlichen Abfall nach geltenden
gestetzlichen Bestimmungen entsorgen
Menge: 370,000 m2

**1.2.150 Abriss der Dampfsperre**
Abriss der Dampfsperre
Alte Dampfsperre abreißen, aufnehmen, zum Container
schaffen und entsprechend Analysen als gefährlichen
Abfall nach geltenden gestetzlichen Bestimmungen
entsorgen
Menge: 370,000 m2

**1.2.160 Zulage Dachschräge**
Zulage zur Vorposition wegen Abriss der
Dachschräge DN ca.60° herunterschaffen und entsorgen.
Menge: 125,000 m2

**1.2.170 Zulage Entsorgung PAK**
*** Bedarfsposition ohne GB
Zulage als gefährlichen Abfall nach geltenden
gestetzlichen Bestimmungen entsorgen
Menge: 370,000 m2

**1.2.180 Zulage Entsorgung Asbest/KMF**
*** Bedarfsposition ohne GB
Zulage als gefährlichen Abfall nach geltenden
gestetzlichen Bestimmungen entsorgen
Menge: 370,000 m2

**1.2.190 Abriss Dachgully, zweiteilig**
Abriss Dachgully, zweiteilig
Vorhandene zweiteilige Dachgullys, bis d = 120 mm,
ausbauen. Anfallenden Schutt abtransportieren und
entsorgen.
Menge: 2,000 St

**1.2.200 Abriss Lüfter, zweiteilig**
Abriss Lüfter, zweiteilig
Vorhandene zweiteilige Lüfterhauben, d = 100 mm und
120 mm, ausbauen. Anfallenden Schutt abtransportieren
und
entsorgen.
Menge: 10,000 St

#### Abschnitt 1.3 Abdichtungsarbeiten

**1.3.10 Dachfläche reinigen**
Dachfläche reinigen
Lose Verunreinigungen inkl. Graten und Spitzen
entfernen.
Anfallendes Material vom Dach schaffen und in die
Container zur Entsorgung einlagern.
Menge: 370,000 m2

**1.3.20 Zulage Dachschräge**
Zulage zur Vorposition wegen der
Dachschräge DN ca.60°
Menge: 125,000 m2

**1.3.30 Untergrundvorbereitung Oberflächentrocknung**
Untergrundvorbereitung Oberflächentrocknung
des vorhandenen Untergrunds aus Beton
mittels Flächenbrenner zur fachgerechten
Weiterbearbeitbarkeit trocknen. Ausbrüche und
Unebenheiten verspachteln bzw. hochstehende Betonspitze
glätten.
Menge: 370,000 m2

**1.3.40 Zulage Dachschräge**
Zulage zur Vorposition wegen der
Dachschräge DN ca.60°
Menge: 125,000 m2

**1.3.50 Kaltbitumenvoranstrich**
Kaltbitumenvoranstrich
lösemittelhaltiger, schnelltrocknender
Kaltbitumenvoranstrich auf vobereiteten, sauber
abgefegten Untergrund gut deckend aufbringen. Fabrikat:
Aufbau im Herstellersystem
Menge: 370,000 m2

**1.3.60 Zulage Dachschräge**
Zulage zur Vorposition wegen der
Dachschräge DN ca.60°
Menge: 125,000 m2

**1.3.70 Gefälleausgleich**
*** Bedarfsposition ohne GB
Gefälleausgleich, Schaumglasgranulat
Gefälleausgleich aus Schaumgalsgranulat mir
Kunstharzbindemittel für Flachdachsanierung;
Nivellement und Haftverstärkung un windsoggefährdeten
Bereichen mit systemgerechtem Kleber
Menge: 1,000 m2

**1.3.80 Dampfsperre**
Dampfsperre
liefern und punktweise verschweißen
Fabrikat: Aufbau im Herstellersystem
Menge: 370,000 m2

**1.3.90 Zulage Dachschräge**
Zulage zur Vorposition wegen der
Dachschräge DN ca.60° sowie vollflächig verschweißen
Menge: 125,000 m2

**1.3.100 Zulage aufgehende Bauteile**
Zulage an aufgehenden Bauteilen hochführen
und aufschweißen, einschl. Voranstrich.
Anschlusshöhe ca. 50 cmAttika zur Vorpos.
Menge: 80,000 m

**1.3.110 PIR Wärmedämmung (Grundplatte)**
Dämmung Flachdach bestehend aus
einer PIR Dämmung, liefern mit PU-Schaum im Versatz
verlegen und verkleben.
Dämmstärke: ca. 80 mm unblüftetes Flachdach
Fabrikat: Aufbau im Herstellersystem
inkl. Aufmaß nach Abriss
inkl. Erstellung eines Gefälleplans in Abstimmung mit
Hersteller oder durch AN
inkl. Windsogberechnung in Abstimmung mit Hersteller
oder durch AN
Menge: 245,000 m2

**1.3.120 Mehr-/Minderstärke Wärmedämmung PIR (Grundplatte)**
*** Bedarfsposition ohne GB
Mehr-/Minderkosten pro 10 mm Dämmstoffdickenänderung
bei den vorbeschriebenen Grunddämmplatten.
Menge: 245,000 m2

**1.3.130 PIR Wärmedämmung (Gefälledämmung)**
Dämmung Flachdach bestehend aus
einer PIR Dämmung, liefern mit PU-Schaum im Versatz
verlegen und verkleben.
mittlere Dämmstärke: ca. 100 mm, Dachneigung 2-2,5%
unblüftetes Flachdach
Fabrikat: Aufbau im Herstellersystem
inkl. Aufmaß nach Abriss
inkl. Erstellung eines Gefälleplans in Abstimmung mit
Hersteller oder durch AN

inkl. Windsogberechnung in Abstimmung mit Hersteller
oder durch AN
Menge: 245,000 m2

**1.3.140 PIR Wärmedämmung ( Kehl- und Gratplatten Gefälledämmung)**
PIR Wärmedämmung ( Kehl- und Gratplatten
Gefälledämmung)

Dämmung Flachdach bestehend aus
einer PIR Dämmung, liefern mit PU-Schaum im Versatz
nach Herstellervorgaben verlegen und verkleben.
mittlere Dämmstärke: ca. 100 mm, Dachneigung 2-2,5%
unblüftetes Flachdach
Fabrikat: Aufbau im Herstellersystem
inkl. Aufmaß nach Abriss
inkl. Erstellung eines Gefälleplans in Abstimmung mit
Hersteller oder durch AN

inkl. Windsogberechnung in Abstimmung mit Hersteller
oder durch AN
Menge: 245,000 m2

**1.3.150 PIR Wärmedämmung (Steildach)**
Dämmung Steildachdach bestehend aus
einer PIR Dämmung, liefern mit PU-Schaum im Versatz
nach Herstellervorgaben verlegen und verkleben bzw.
mechanisch
befestigen.

Dämmstärke: ca. 160 mm unblüftetes Flachdach
Fabrikat: Aufbau im Herstellersystem
inkl. Aufmaß nach Abriss
inkl. Erstellung eines Gefälleplans in Abstimmung mit
Hersteller oder durch AN

inkl. Windsogberechnung in Abstimmung mit Hersteller
oder durch AN
Menge: 125,000 m2

**1.3.160 Mehr-/Minderstärke Wärmedämmung PIR (Steildach)**
*** Bedarfsposition ohne GB
Mehr-/Minderkosten pro 10 mm Dämmstoffdickenänderung
bei den vorbeschriebenen Grunddämmplatten.
Menge: 125,000 m2

**1.3.170 Bitumenabdichtung 1. Lage**
Bitumenabdichtung 1. Lage (Unterlagsbahn)
liefern und fachgerecht nach Herstellervorgaben
verschweißen/verkleben
Fabrikat: Aufbau im Herstellersystem

inkl. Windsogberechnung in Abstimmung mit Hersteller
oder durch AN
Menge: 370,000 m2

**1.3.180 Zulage Dachschräge**
Zulage zur Vorposition wegen der
Dachschräge DN ca.60°
Menge: 125,000 m2

**1.3.190 Bitumenabdichtung Oberlage**
Bitumenabdichtung Oberlage (Hochwertbahn, dynamisch
beanspruchte Flächen und hohe Temperaturschwankungen,
PV-Anlage)
liefern und fachgerecht nach Herstellervorgaben
verschweißen/verkleben
Fabrikat: Aufbau im Herstellersystem

inkl. Windsogberechnung in Abstimmung mit Hersteller
oder durch AN
Menge: 370,000 m2

**1.3.200 Zulage Dachschräge**
Zulage zur Vorposition wegen der
Dachschräge DN ca.60°
Menge: 125,000 m2

**1.3.210 Abschottung,auf Betondecke**
Abschottung, gedämmt auf Betondecke
Detail wie nachfolgend beschrieben ausführen, einschließlich Lieferung aller erforderlichen Materialien:
- erste Lage der Abdichtung der Vorposition als Zu-
schnitt mit ca. 10 cm Überdeckung auf die Dampfsperre
und auf die Wärmedämmung aufschweißen / aufkleben.
Hinweis:
Die Lage der Abschottungen ist zu dokumentieren und
derBauleitung nach Abschluss der Arbeiten zu übergeben.
Menge: 30,000 m

**1.3.220 Attikaerhöhung**
Lieferung und montieren der Atiikaerhöhung (Gefälle 3°
nach Innen)Höhe bis 500 mm /Breite bis 350 mm bestehend
aus einer imprägnierten Holzkonstruktion (Bohlen,
Holzwerkstroffplatten) sowie hinterfüllung des
Zwischenraums mit Wärmedämmung (PIR)
- Holzbohle aus KVH, keilförmig geschnitten, an der
Innenkante der Aufkantung verlegen und windsogsicher
nach DIN EN 1991-1-4 mechanisch befestigen.
- Holzbohle aus KVH, keilförmig geschnitten, an der
Außenkante der Aufkantung verlegen und windsogsicher
nach DIN EN 1991-1-4 mechanisch befestigen.
- Holzwerkstoffplatte zur Anwendung im Außenbereich
nach DIN EN 13986, als Zuschnitt einseitig gefast,
auf den Holzbohlen mit Überstand an der Außenkante
verlegen und windsogsicher nach DIN EN 1991-1-4
mechanisch befestigen.

inkl. aller notwendigen Montagematerialien
Menge: 47,000 m

**1.3.230 Attika Aufmauern**
*** Bedarfsposition ohne GB
Attika aufmauern
Herstellen Attika aus Porenbeton nach
Herstellervorschriften inkl. Kleber und
verbindungsmittel.
Höhe: min 400 mm
Breite: min 240 mm
Menge: 47,000 m

**1.3.240 Dachrand Attika, geneigt Mauerwerkaufkantung**
Dachrand Attika, geneigt Mauerwerkaufkantung
Dachrand Attika, geneigt
Mauerwerkaufkantung
Detail wie nachfolgend beschrieben ausführen, einschließlich Lieferung aller erforderlichen Materialien:
-Untergrundvorbereitung, Ausbrüche und Unebenheiten
verspachteln oder hochstehende Betonspitzen glätten
- Bitumenvoranstrich im Detailbereich fachgerecht
aufbringen.
- Dampfsperre bis Oberkante / Außenkante Mauwerwerk
hochführen und vollflächig aufschweißen / aufkleben.
- Trennlage als Zuschnitt auf der
Holzwerkstoffplatte verlegen und windsogsicher
befestigen.
-PIR Keil (bis 100 x 100 mm) im Eckbereich vor der
Aufkantung verlegen.
- Abdichtungsbahnen der Vorpositionen als Zuschnitt im
Lagenrückversatz mit jeweils 10 cm Überdeckung fachgerecht verlegen. Die Zuschnitte hoch- und weiter-
bis Außenkante Attika führen und aufschweißen.
Die Oberlage ist bis Unterkante Holzwerkstoffplatte
herunterzuführen und mit Klemmprofil mit
dauerelastischer Versiegekung zu fixieren.
Die erste Lage zwischen den Lagen der
Flächenabdichtung einbinden.
Attikahöhe: 500 mm
Attikabreite: 350 mm
Menge: 80,000 m

**1.3.250 Zulage Brandwandstreifen**
Zulage zur Vorposition Brandwandstreifen zum
Nachbarn 0,50 m breit, MiWo (>1.000 °C) inkl.
Aufkantung
Attikahöhe: 500 mm
Attikabreite: 350 mm
Menge: 20,000 m

**1.3.260 Dunstrohr / Sanitärentlüfter**
Dunstrohr / Sanitärentlüfter
zweiteilig, liefern und fachgerecht einbauen, einschl.
Anarbeitung an die Dachabdichtung
Fabrikat und Type: ...
DN: 100 mm  bis 120 mm
Menge: 10,000 St

**1.3.270 Dachentwässerung Gully**
Dachentwässerung Gully
(2-telig)
aus ..., wärmegedämmt, abgewinkelt,
DN bis 120 für Freispiegelentwässerung
mit eingeschäumter Wunsch-Anschluss-
Manschette passend zur Dachabdichtung,
inkl. Kiesfang liefern und fachgerecht
einbauen.
Ausführung: senkrecht/abgewinkelt
Manschette aus: ...
Gew. Nennweite: DN ...bis 120mm
Fabrikat: ...
Menge: 2,000 St

**1.3.280 Notentwässerung**
Sita-Indra Notentwässerungsset PUR bis DN 100 nach
Etwässerungsplan vom Herstellerbzw. durch AN erstellt
mit Bitumenflansch liefern und fachgerecht einbauen /
eindichten in die Dachabdichtung, einschl.
Freistemmen/Kernbohrung (nach Erfordernis)
o. glw.
Menge: 3,000 St

**1.3.290 Anschluss an Durchdringung, rund Ausführung**
Anschluss an Durchdringung, rund Ausführung
einschließ Flieseinalge und Flüssigkunststoff
Menge: 15,000 St

#### Abschnitt 1.4 Klempnerarbeiten

**1.4.10 Abdeckblech im Bereich der erhöhten Attika**
Abdeckblech im Bereich der erhöhten Attika
zurichten, zur Baustelle schaffen und montieren.
Abdeckblech aus Titanzink (Blechdicke 0,7 mm), i.Z. bis
600 mm inkl. Vorstoßblech liefern und montieren.
Menge: 47,000 m

**1.4.20 Alternative zu Vor.-Pos. Ausführung in Alu**
*** Bedarfsposition ohne GB
Alternative zu Vor.-Pos. Ausführung in Alu (Blechdicke
1,5 mm)
Menge: 47,000 m

**1.4.30 Mauerabdeckung /Dachrandabschlussprofil**
Mauerabdeckung/ Dachrandabschlussprofil aus
Titanzink (Blechdicke 0,7 mm) i.Z. bis 600 mm inkl.
Vorstoßblech  liefern  montieren.
Menge: 80,000 m

**1.4.40 Zulage zu Position Mauerabdeckung Dehner**
Zulage zu Position Mauerabdeckung Dehner
(keine Neopren Dehner, UDS-Verbinder oder Kappen
Dehner)
Menge: 10,000 Stk

**1.4.50 Eckanschlüsse herstellen, Mauerabdeckung**
Eckanschlüsse herstellen, Mauerabdeckung
Eckanschlüsse herstellen und stirnseitige
Verkleidung an den Rinnenenden
Menge: 40,000 Stk

**1.4.60 Endanschlüsse herstellen, Mauerabdeckung**
Menge: 4,000 Stk

**1.4.70 Flachdach-Absturzsicherung**
Flachdach-Absturzsicherung
liefern, montieren und abdichten.
Als Komplettsystem nach Herstellervorgabe
-Basiselement mit Befestigungskeilen
-Gegengewichten
-Geländerpfosten
-Hand- und Knieläufe
-Sicherheitstore (max. 2 Stkl
-inkl. Eck-/Wandanschluss-Sets, Anschlusskappen,
Fußfleisten, etc.

Bspw. SOPRASAFE GUARDRAIL ECO 90

o.glw.
Menge: 47,000 m

**1.4.80 Absturzsicherung Sicherheitshalter**
Absturzsicherung Sicherheitshalter
Absturzsicherung
Sicherheitshalter
Ständig nutzbare, wärmegedämmte Flachdachabsturzsicherung als Komplettsystem
mit GS-Prüfplakette und bauaufsichtlicher
Zulassung, inkl. aller Befestigungsmittel, bestehend aus statisch erforderlicher Bodenplatte und feuerverzinktem
Stahlrohr, Durchmesser 70 mm, mit V4A
Öse, witterungsbeständiger und wärmegedämmter fest montierter Hülse, Durchmesser 100 mm, sowie höhenverstellbarem
Alu - Anschlusskegel mit bitumenbeständiger Gummiabdeckhaube mit elastischer
Anschlussmanschette Größe 650 x 650 mm
liefern und gemäß Herstellervorschrift
fachgerecht montieren.
Menge: 5,000 St

#### Abschnitt 1.5 Srundenlohnarbeiten

**1.5.10 Helfer**
Helfer  Lohnstunden für unvorhergesehene Arbeiten,
auf Anweisung BL/AG zum Nachweis
Menge: 10,000 Std

**1.5.20 Fararbeiter**
Fararbeiter  Lohnstunden für unvorhergesehene Arbeiten,

auf Anweisung BL/AG zum Nachweis
Menge: 10,000 Std

USt %: 19,00
